# Tablette pour salle de bain

- Propriété du fichier: CYPE Ingenieros S.A.
- Format: FIEBDC-3/2016
- Logiciel: Générateur de prix de la construction. CYPE Ingenieros, S.A.
- Date: 12/06/2024
- Devise: EUR
- Coûts indirects: 3 %
- Frais généraux: 13 %
- Bénéfice: 6 %
- TVA: 20 %

## T Équipements techniques

### TB Équipements sanitaires

#### TBA Accessoires

**TBA110** U Tablette pour salle de bain.
Tablette pour salle de bain, modèle Bandeja Inox Pintado 88040 "PRESTO EQUIP", en verre avec supports en acier inoxydable AISI 304 peints de couleur blanche, de 400x120 mm. Fixation au support avec les fixations fournies par le fabricant.
Inclut: Implantation. Mise en place et fixation.
Critère pour le métré: Nombre d'unités prévues, selon documentation graphique du Projet.
Critère pour le mémoire: On mesurera le nombre d'unités réellement mises en place selon les spécifications du Projet.

| Code | U | Désignation | Quantité | Prix | Montant |
|---|---|---|---|---|---|
| mt31abp090p | U | Tablette pour salle de bain, modèle Bandeja Inox Pintado 88040 "PRESTO EQUIP", en verre avec supports en acier inoxydable AISI 304 peints de couleur blanche, de 400x120 mm. (matériau) | 1 | 36.7 | 36.700 |
| mo107 | h | Ouvrier professionnel II/OP plombier. (main-d'œuvre) | 0.1 | 25.99 | 2.599 |
| % | % | Frais de chantier des unités d'ouvrage | 2 % | 39.299 | 0.786 |
|  |  | Coûts directs |  |  | 40.085 |
