# Cuvette de WC avec réservoir intégré

- Propriété du fichier: CYPE INGENIEROS, S.A.
- Format: FIEBDC-3/2002
- Devise: EUR
- Coûts indirects: 3.00 %
- Frais généraux: 13.00 %
- Bénéfice: 6.00 %
- TVA: 20.00 %

## T Équipements techniques

### TB Équipements sanitaires

#### TBQ Équipements et accessoires PMR

**TBQ040** U Cuvette de WC avec réservoir intégré, en porcelaine sanitaire, pour montage suspendu, modèle Suspendido 88141 "PRESTO EQUIP", couleur blanche, avec lunette de WC extractible et antidérapante et abattant, avec sortie pour connexion horizontale, équipé avec robinet de chasse modèle 1000 A "PRESTO EQUIP" fixé à bâti support métallique réglable, modèle Regulable 18492 "PRESTO EQUIP", en acier peint avec du polyester, encastré dans un mur en maçonnerie ou dans une cloison de plaques de plâtre, de 495 mm de largeur et 1050 mm de hauteur. Comprend le silicone pour le scellage des joints.
Cuvette de WC avec réservoir intégré, en porcelaine sanitaire, pour montage suspendu, modèle Suspendido 88141 "PRESTO EQUIP", couleur blanche, avec lunette de WC extractible et antidérapante et abattant, avec sortie pour connexion horizontale, équipé avec robinet de chasse modèle 1000 A "PRESTO EQUIP" fixé à bâti support métallique réglable, modèle Regulable 18492 "PRESTO EQUIP", en acier peint avec du polyester, encastré dans un mur en maçonnerie ou dans une cloison de plaques de plâtre, de 495 mm de largeur et 1050 mm de hauteur. Comprend le silicone pour le scellage des joints.
Inclut: Implantation. Mise en place et fixation du bâti support. Mise en place et fixation de l'appareil. Montage de la bonde. Connexion au réseau d'évacuation. Montage de la robinetterie. Connexion au réseau d'eau froide. Contrôle de son bon fonctionnement. Scellage des joints.
Critère pour le métré: Nombre d'unités prévues, selon documentation graphique du Projet.
Critère pour le mémoire: On mesurera le nombre d'unités réellement mises en place selon les spécifications du Projet.

| Code | U | Désignation | Quantité | Prix | Montant |
|---|---|---|---|---|---|
| mt30ipp040d | U | Cuvette de WC avec réservoir intégré, en porcelaine sanitaire, pour montage suspendu, modèle Suspendido 88141 "PRESTO EQUIP", couleur blanche, avec lunette de WC extractible et antidérapante et abattant, avec sortie pour connexion horizontale, équipé avec robinet de chasse modèle 1000 A "PRESTO EQUIP", avec possibilité d'utilisation comme bidet; pour fixer au sol avec 2 points d'ancrage. (matériau) | 1.000 | 240.00 | 240.00 |
| mt30asp020d | U | Bâti support métallique réglable, modèle Regulable 18492 "PRESTO EQUIP", en acier peint avec du polyester, comme support de WC suspendu et robinet de chasse, à encastrer dans un mur en maçonnerie ou dans une cloison de plaques de plâtre, de 495 mm de largeur et 1050 à 1300 mm de hauteur; y compris les ancrages, le coude d'évacuation de 110 mm de diamètre et les éléments de connexion. (matériau) | 1.000 | 227.20 | 227.20 |
| mt30www005 | U | Cartouche de 300 ml de sillicone acide monocomposant, fongicide, pour le scellage des joints en milieux humides. (matériau) | 0.012 | 6.00 | 0.07 |
| op00ato010 |  | Tournevis. | 1.000 | 0.00 | 0.00 |
| op00mar010 |  | Marteau. | 1.000 | 0.00 | 0.00 |
| op00tal010 |  | Perceuse. | 1.000 | 0.00 | 0.00 |
| mo008 | h | Compagnon professionnel III/CP2 plombier. (main-d'œuvre) | 1.300 | 26.37 | 34.28 |
| % | % | Frais de chantier des unités d'ouvrage | 2 % | 501.55 | 10.03 |
|  |  | Coûts directs |  |  | 511.58 |
