# Robinetterie temporisée, installation visible constituée de robinet angulaire mural pour urinoir, série Presto 12 A Eco, modèle PN Eco 10706 "PRESTO IBÉRICA" et éléments de connexion

- Propriété du fichier: CYPE INGENIEROS, S.A.
- Format: FIEBDC-3/2002
- Devise: EUR
- Coûts indirects: 3.00 %
- Frais généraux: 13.00 %
- Bénéfice: 6.00 %
- TVA: 20.00 %

**TBW120** U Robinetterie temporisée, installation visible constituée de robinet angulaire mural pour urinoir, série Presto 12 A Eco, modèle PN Eco 10706 "PRESTO IBÉRICA" et éléments de connexion.
Robinetterie temporisée, installation visible constituée de robinet angulaire mural pour urinoir, série Presto 12 A Eco, modèle PN Eco 10706 "PRESTO IBÉRICA", avec temps de flux de 6 secondes, débit de 5 l/min, finition chromée, pour mise en place en surface. Comprend éléments de connexion. Totalement installée, connectée, testée et en fonctionnement.
Inclut: Implantation. Mise en place du robinet. Connexion.
Critère pour le métré: Nombre d'unités prévues, selon documentation graphique du Projet.
Critère pour le mémoire: On mesurera le nombre d'unités réellement mises en place selon les spécifications du Projet.

| Code | U | Désignation | Quantité | Prix | Montant |
|---|---|---|---|---|---|
| mt31gmp300uc | U | Robinet angulaire mural pour urinoir, série Presto 12 A Eco, modèle PN Eco 10706 "PRESTO IBÉRICA", avec temps de flux de 6 secondes, débit de 5 l/min, finition chromée, pour mise en place en surface; y compris éléments de connexion. (matériau) | 1.000 | 69.80 | 69.80 |
| mt37www010 | U | Produits complémentaires pour installations de plomberie. (matériau) | 1.000 | 1.40 | 1.40 |
| mo008 | h | Compagnon professionnel III/CP2 plombier. (main-d'œuvre) | 0.566 | 26.37 | 14.93 |
| % | % | Frais de chantier des unités d'ouvrage | 2 % | 86.13 | 1.72 |
|  |  | Coûts directs |  |  | 87.85 |
