# Ensemble de douches oculaire et corporelle d'urgence

- Propriété du fichier: CYPE INGENIEROS, S.A.
- Format: FIEBDC-3/2002
- Devise: EUR
- Coûts indirects: 3.00 %
- Frais généraux: 13.00 %
- Bénéfice: 6.00 %
- TVA: 20.00 %

## T Équipements techniques

### TB Équipements sanitaires

#### TBU Douches

**TBU230** U Ensemble de douches oculaire et corporelle d'urgence.
Ensemble de douches oculaire et corporelle d'urgence, modèle Columna 85671 "PRESTO EQUIP", avec structure de tube en acier inoxydable AISI 304 et laiton peint avec du polyester, cuvette de la douche oculaire en acier inoxydable AISI 304, avec vanne de passage à actionnement par levier latéral, douche avec pomme de douche en caoutchouc EPDM, actionnée par un tirant rigide avec poignée triangulaire, bouchons protégeant de la poussière, connexions en laiton de 1" de diamètre, pour l'approvisionnement et l'évacuation, pression minimale de sortie 1,5 bar, débit d'eau de la douche oculaire 26 litres/minute, débit d'eau de la douche corporelle 120 litres/minute, avec jeu d'évacuation. Comprend la connexion au réseau d'eau froide et au réseau d'évacuation existants et la fixation au support. Totalement installé, connecté, testé et en fonctionnement.
Inclut: Implantation et tracé sur le parement support de l'emplacement de l'appareil. Mise en place, nivellement et fixation des éléments de support. Nivellement, aplomb et mise en place de l'appareil. Connexion au réseau d'eau froide et au réseau d'évacuation.
Critère pour le métré: Nombre d'unités prévues, selon documentation graphique du Projet.
Critère pour le mémoire: On mesurera le nombre d'unités réellement mises en place selon les spécifications du Projet.

| Code | U | Désignation | Quantité | Prix | Montant |
|---|---|---|---|---|---|
| mt30emp010a | U | Ensemble de douches oculaire et corporelle d'urgence, modèle Columna 85671 "PRESTO EQUIP", avec structure de tube en acier inoxydable AISI 304 et laiton peint avec du polyester, cuvette de la douche oculaire en acier inoxydable AISI 304, avec vanne de passage à actionnement par levier latéral, douche avec pomme de douche en caoutchouc EPDM, actionnée par un tirant rigide avec poignée triangulaire, bouchons protégeant de la poussière, connexions en laiton de 1" de diamètre, pour l'approvisionnement et l'évacuation, pression minimale de sortie 1,5 bar, débit d'eau de la douche oculaire 26 litres/minute, débit d'eau de la douche corporelle 120 litres/minute, avec jeu d'évacuation. (matériau) | 1.000 | 2490.00 | 2490.00 |
| mt37sve010d | U | Vanne à sphère en laiton nickelé à visser de 1". (matériau) | 1.000 | 12.15 | 12.15 |
| mt30www010 | U | Produits complémentaires pour l'installation d'un appareil sanitaire. (matériau) | 1.000 | 1.70 | 1.70 |
| op00ato010 |  | Tournevis. | 1.000 | 0.00 | 0.00 |
| op00tal010 |  | Perceuse. | 1.000 | 0.00 | 0.00 |
| mo107 | h | Ouvrier professionnel II/OP plombier. (main-d'œuvre) | 0.100 | 25.99 | 2.60 |
| % | % | Frais de chantier des unités d'ouvrage | 2 % | 2506.45 | 50.13 |
|  |  | Coûts directs |  |  | 2556.58 |
