# Miroir inclinable pour personnes à mobilité réduite, en réadaptation et du troisième âge

- Propriété du fichier: CYPE Ingenieros S.A.
- Format: FIEBDC-3/2016
- Logiciel: Générateur de prix de la construction. CYPE Ingenieros, S.A.
- Date: 25/09/2024
- Devise: EUR
- Coûts indirects: 3 %
- Frais généraux: 13 %
- Bénéfice: 6 %
- TVA: 20 %

## T Équipements techniques

### TB Équipements sanitaires

#### TBQ Équipements et accessoires PMR

**TBQ130** U Miroir inclinable pour personnes à mobilité réduite, en réadaptation et du troisième âge.
Miroir inclinable pour personnes à mobilité réduite, en réadaptation et du troisième âge, pour salle de bain, modèle Prestobar 240 "PRESTO EQUIP", en aluminium et nylon, de 604x678 mm. Comprend les éléments de fixation.
Inclut: Mise en place, nivellement et fixation des éléments de support. Nettoyage de l'élément.
Critère pour le métré: Nombre d'unités prévues, selon documentation graphique du Projet.
Critère pour le mémoire: On mesurera le nombre d'unités réellement mises en place selon les spécifications du Projet.

| Code | U | Désignation | Quantité | Prix | Montant |
|---|---|---|---|---|---|
| mt31abp170r | U | Miroir inclinable pour personnes à mobilité réduite, en réadaptation et du troisième âge, pour salle de bain, modèle Prestobar 240 "PRESTO EQUIP", en aluminium et nylon, de 604x678 mm. (matériau) | 1 | 366 | 366.000 |
| mo107 | h | Ouvrier professionnel II/OP plombier. (main-d'œuvre) | 0.4 | 25.99 | 10.396 |
| % | % | Frais de chantier des unités d'ouvrage | 2 % | 376.396 | 7.528 |
|  |  | Coûts directs |  |  | 383.924 |
