# Robinetterie temporisée pour lavabo

- Propriété du fichier: CYPE INGENIEROS, S.A.
- Format: FIEBDC-3/2002
- Devise: EUR
- Coûts indirects: 3.00 %
- Frais généraux: 13.00 %
- Bénéfice: 6.00 %
- TVA: 20.00 %

## T Équipements techniques

### TB Équipements sanitaires

#### TBL Lavabos

**TBL010** U Robinetterie temporisée pour lavabo.
Robinetterie temporisée, mélangeuse, sur plan, série Presto XT-LM, modèle PN 26032 "PRESTO IBÉRICA", pour lavabo, finition chromée, mousseur, avec temps de flux de 15 secondes, débit de 6 l/min. Comprend éléments de connexion, flexibles d'alimentation de 1/2" de diamètre et 350 mm de longueur, clapets de non retour et deux vannes de passage.
Inclut: Implantation. Mise en place. Connexion. Contrôle de son bon fonctionnement.
Critère pour le métré: Nombre d'unités prévues, selon documentation graphique du Projet.
Critère pour le mémoire: On mesurera le nombre d'unités réellement mises en place selon les spécifications du Projet.

| Code | U | Désignation | Quantité | Prix | Montant |
|---|---|---|---|---|---|
| mt31gmp020edai1 | U | Robinetterie temporisée, mélangeuse, sur plan, série Presto XT-LM, modèle PN 26032 "PRESTO IBÉRICA", pour lavabo, finition chromée, mousseur, avec temps de flux de 15 secondes, débit de 6 l/min; y compris éléments de connexion, flexibles d'alimentation de 1/2" de diamètre et 350 mm de longueur, clapets de non retour et deux vannes de passage. (matériau) | 1.000 | 167.30 | 167.30 |
| mt37www010 | U | Produits complémentaires pour installations de plomberie. (matériau) | 1.000 | 1.40 | 1.40 |
| mo008 | h | Compagnon professionnel III/CP2 plombier. (main-d'œuvre) | 0.226 | 30.20 | 6.83 |
| % | % | Frais de chantier des unités d'ouvrage | 2 % | 175.53 | 3.51 |
|  |  | Coûts directs |  |  | 179.04 |
