# Colonne de douche avec temporisateur et thermostat

- Propriété du fichier: CYPE INGENIEROS, S.A.
- Format: FIEBDC-3/2002
- Devise: EUR
- Coûts indirects: 3.00 %
- Frais généraux: 13.00 %
- Bénéfice: 6.00 %
- TVA: 20.00 %

## T Équipements techniques

### TB Équipements sanitaires

#### TBU Douches

**TBU120** U Colonne de douche avec temporisateur et thermostat.
Colonne de douche avec temporisateur et thermostat, et prises d'alimentation apparentes, série Prestoduc, modèle 88808 "PRESTO IBÉRICA", en aluminium de 2,5 mm d'épaisseur, couleur grise, finition satinée, avec têtes en ABS de haute résistance, avec temps de flux de 30 secondes, limiteur de débit à 6 l/min, amortisseur de coup de bélier, pomme de douche orientable avec orifices anticalcaires. Comprend flexible d'alimentation de 1/2" de diamètre avec écrou tournant, vanne de passage, filtres et éléments de fixation.
Inclut: Mise en place. Connexion et contrôle de son bon fonctionnement.
Critère pour le métré: Nombre d'unités prévues, selon documentation graphique du Projet.
Critère pour le mémoire: On mesurera le nombre d'unités réellement mises en place selon les spécifications du Projet.

| Code | U | Désignation | Quantité | Prix | Montant |
|---|---|---|---|---|---|
| mt31gmp620a | U | Colonne de douche avec temporisateur et thermostat, et prises d'alimentation apparentes, série Prestoduc, modèle 88808 "PRESTO IBÉRICA", en aluminium de 2,5 mm d'épaisseur, couleur grise, finition satinée, avec têtes en ABS de haute résistance, avec temps de flux de 30 secondes, limiteur de débit à 6 l/min, amortisseur de coup de bélier, pomme de douche orientable avec orifices anticalcaires, pour mise en place en surface; y compris flexible d'alimentation de 1/2" de diamètre avec écrou tournant, vanne de passage, filtres et éléments de fixation. (matériau) | 1.000 | 562.00 | 562.00 |
| mt37www010 | U | Produits complémentaires pour installations de plomberie. (matériau) | 1.000 | 1.40 | 1.40 |
| mo008 | h | Compagnon professionnel III/CP2 plombier. (main-d'œuvre) | 0.566 | 30.20 | 17.09 |
| % | % | Frais de chantier des unités d'ouvrage | 2 % | 580.49 | 11.61 |
|  |  | Coûts directs |  |  | 592.10 |
