# Vanne mélangeuse thermostatique

- Propriété du fichier: CYPE INGENIEROS, S.A.
- Format: FIEBDC-3/2002
- Devise: EUR
- Coûts indirects: 3.00 %
- Frais généraux: 13.00 %
- Bénéfice: 6.00 %
- TVA: 20.00 %

## T Équipements techniques

### TP Installations de distribution de l'eau

#### TPA Accessoires

**TPA110** U Vanne mélangeuse thermostatique.
Vanne mélangeuse thermostatique pour régulation de la température, en laiton nickelé, modèle Presto 970 (99700) "PRESTO IBÉRICA", débit moyen de 65 l/min à 3 bar de pression, pression maximale de travail de 6 bar, avec commande de régulation de la température entre 20°C et 60°C, entrées filetées mâle de 3/4" de diamètre avec dispositif antiretour et sortie filetée femelle de 1" de diamètre, avec installation en surface.
Inclut: Implantation. Mise en place. Connexion et contrôle de son bon fonctionnement.
Critère pour le métré: Nombre d'unités prévues, selon documentation graphique du Projet.
Critère pour le mémoire: On mesurera le nombre d'unités réellement exécutées selon les spécifications du Projet.

| Code | U | Désignation | Quantité | Prix | Montant |
|---|---|---|---|---|---|
| mt37avp030ke | U | Vanne mélangeuse thermostatique pour régulation de la température, en laiton nickelé, modèle Presto 970 (99700) "PRESTO IBÉRICA", débit moyen de 65 l/min à 3 bar de pression, pression maximale de travail de 6 bar, avec commande de régulation de la température entre 20°C et 60°C, entrées filetées mâle de 3/4" de diamètre avec dispositif antiretour et sortie filetée femelle de 1" de diamètre, à installer en surface. (matériau) | 1.000 | 234.40 | 234.40 |
| mt37www010 | U | Produits complémentaires pour installations de plomberie. (matériau) | 1.000 | 1.40 | 1.40 |
| mo008 | h | Compagnon professionnel III/CP2 plombier. (main-d'œuvre) | 0.215 | 30.20 | 6.49 |
| mo107 | h | Ouvrier professionnel II/OP plombier. (main-d'œuvre) | 0.215 | 25.99 | 5.59 |
| % | % | Frais de chantier des unités d'ouvrage | 2 % | 247.88 | 4.96 |
|  |  | Coûts directs |  |  | 252.84 |
