# Main-courante pour personnes handicapées, en réadaptation et du troisième âge, en aluminium

- Propriété du fichier: CYPE Ingenieros S.A.
- Format: FIEBDC-3/2016
- Logiciel: Générateur de prix de la construction. CYPE Ingenieros, S.A.
- Date: 10/06/2025
- Devise: EUR
- Coûts indirects: 3 %
- Frais généraux: 13 %
- Bénéfice: 6 %
- TVA: 20 %

## T Équipements techniques

### TB Équipements sanitaires

#### TBQ Équipements et accessoires PMR

**TBQ120** m Main-courante pour personnes handicapées, en réadaptation et du troisième âge, en aluminium.
Main courante pour personnes handicapées, en réadaptation et du troisième âge, placé au mur, modèle Prestobar 89110 "PRESTO EQUIP", en aluminium et nylon, de 35 mm de diamètre. Comprend les éléments de fixation.
Inclut: Mise en place, nivellement et fixation des éléments de support. Nettoyage de l'élément.
Critère pour le métré: Longueur mesurée aux axes, selon documentation graphique du Projet.
Critère pour le mémoire: On mesurera le nombre d'unités réellement mises en place selon les spécifications du Projet.

| Code | U | Désignation | Quantité | Prix | Montant |
|---|---|---|---|---|---|
| mt31abp150z | m | Main courante pour personnes handicapées, en réadaptation et du troisième âge, modèle Prestobar 89110 "PRESTO EQUIP", en aluminium et nylon, de 35 mm de diamètre, fourni avec pièces auxiliaires de finition de section courbe. (matériau) | 1 | 117.7 | 117.700 |
| mo107 | h | Ouvrier professionnel II/OP plombier. (main-d'œuvre) | 0.34 | 27.24 | 9.262 |
| % | % | Frais de chantier des unités d'ouvrage | 2 % | 126.962 | 2.539 |
|  |  | Coûts directs |  |  | 129.501 |

Déchets:
- pose: mt31abp150z; facteur de déchet 0.024

## Ressources

**mt31abp150z** m Main courante pour personnes handicapées
Données techniques: Coût énergétique 69.065 MJ; Émission de CO2 5.065 kg; Code CED 17 04 02; Masse de l'élément 0.61 kg; Volume 0.000407 m3
Déchets:
- emballage: re170203 Plastique. (composant de déchet); quantité 0.008 kg; Code CED 17 02 03; Masse de l'élément 1 kg; Volume 0.001667 m3
