# Distributeur de serviettes en papier

- Propriété du fichier: CYPE Ingenieros S.A.
- Format: FIEBDC-3/2016
- Logiciel: Générateur de prix de la construction. CYPE Ingenieros, S.A.
- Date: 24/10/2024
- Devise: EUR
- Coûts indirects: 3 %
- Frais généraux: 13 %
- Bénéfice: 6 %
- TVA: 20 %

## T Équipements techniques

### TB Équipements sanitaires

#### TBT Distributeurs

**TBT070** U Distributeur de serviettes en papier.
Distributeur de serviettes, modèle Resort 88095 "PRESTO EQUIP", en acier inoxydable AISI 304 avec finition chromée, de 250x130x70 mm.
Critère pour le métré: Nombre d'unités prévues, selon documentation graphique du Projet.
Critère pour le mémoire: On mesurera le nombre d'unités réellement mises en place selon les spécifications du Projet.

| Code | U | Désignation | Quantité | Prix | Montant |
|---|---|---|---|---|---|
| mt31abp081d | U | Distributeur de serviettes, modèle Resort 88095 "PRESTO EQUIP", en acier inoxydable AISI 304 avec finition chromée, de 250x130x70 mm. (matériau) | 1 | 45.6 | 45.600 |
| mo107 | h | Ouvrier professionnel II/OP plombier. (main-d'œuvre) | 0.17 | 25.99 | 4.418 |
| % | % | Frais de chantier des unités d'ouvrage | 2 % | 50.018 | 1.000 |
|  |  | Coûts directs |  |  | 51.018 |
