# Douche corporelle d'urgence

- Propriété du fichier: CYPE Ingenieros S.A.
- Format: FIEBDC-3/2016
- Logiciel: Générateur de prix de la construction. CYPE Ingenieros, S.A.
- Date: 10/06/2025
- Devise: EUR
- Coûts indirects: 3 %
- Frais généraux: 13 %
- Bénéfice: 6 %
- TVA: 20 %

## T Équipements techniques

### TB Équipements sanitaires

#### TBU Douches

**TBU240** U Douche corporelle d'urgence.
Douche corporelle d'urgence de plafond, modèle Techo 85753 "PRESTO EQUIP", pour installation avec tuyauterie encastrée, avec structure de tube en laiton peint avec du polyester et pomme de douche en caoutchouc EPDM, actionnée par un tirant rigide avec poignée triangulaire, connexion mâle pour l'entrée d'eau de 1/2", pression minimale de sortie 1 bar, débit d'eau 112 litres/minute.
Inclut: Implantation et tracé sur le parement support de l'emplacement de l'appareil. Mise en place, nivellement et fixation des éléments de support. Nivellement, aplomb et mise en place de l'appareil. Connexion au réseau d'eau froide. Contrôle de son bon fonctionnement.
Critère pour le métré: Nombre d'unités prévues, selon documentation graphique du Projet.
Critère pour le mémoire: On mesurera le nombre d'unités réellement mises en place selon les spécifications du Projet.

| Code | U | Désignation | Quantité | Prix | Montant |
|---|---|---|---|---|---|
| mt30emp020m | U | Douche corporelle d'urgence de plafond, modèle Techo 85753 "PRESTO EQUIP", pour installation avec tuyauterie encastrée, avec structure de tube en laiton peint avec du polyester et pomme de douche en caoutchouc EPDM, actionnée par un tirant rigide avec poignée triangulaire, connexion mâle pour l'entrée d'eau de 1/2", pression minimale de sortie 1 bar, débit d'eau 112 litres/minute. (matériau) | 1 | 715 | 715.000 |
| mt37sve010b | U | Vanne à sphère en laiton nickelé à visser de 1/2". (matériau) | 1 | 4.95 | 4.950 |
| mt30www010 | U | Matériel auxiliaire pour l'installation d'un appareil sanitaire. (matériau) | 1 | 1.7 | 1.700 |
| mo107 | h | Ouvrier professionnel II/OP plombier. (main-d'œuvre) | 0.113 | 27.24 | 3.078 |
| % | % | Frais de chantier des unités d'ouvrage | 2 % | 724.728 | 14.495 |
|  |  | Coûts directs |  |  | 739.223 |

## Ressources

**mt30emp020m** U Douche corporelle d'urgence de plafond
Données techniques: Coût énergétique 331.604 MJ; Émission de CO2 21.982 kg
Déchets:
- emballage: re150101 Emballages en papier et en carton. (composant de déchet); quantité 0.082 kg; Code CED 15 01 01; Masse de l'élément 1 kg; Volume 0.001333 m3

**mt37sve010b** U Vanne à sphère en laiton nickelé à visser de 1/2"
Données techniques: Coût énergétique 509.569 MJ; Émission de CO2 34.281 kg
Déchets:
- emballage: re150101 Emballages en papier et en carton; quantité 0.072 kg
