# Vanne mélangeuse

- Propriété du fichier: CYPE Ingenieros S.A.
- Format: FIEBDC-3/2016
- Logiciel: Générateur de prix de la construction. CYPE Ingenieros, S.A.
- Date: 04/07/2024
- Devise: EUR
- Coûts indirects: 3 %
- Frais généraux: 13 %
- Bénéfice: 6 %
- TVA: 20 %

## T Équipements techniques

### TP Installations de distribution de l'eau

#### TPA Accessoires

**TPA100** U Vanne mélangeuse.
Vanne mélangeuse pour régulation du débit et de la température, en acier inoxydable finition polie et plastique, finition brillante imitation chrome, modèle Presto Rada Gem 88 B (95107) "PRESTO IBÉRICA", débit moyen de 30 l/min à 3 bar de pression, pression maximale de travail de 6 bar, avec manette de régulation du débit et commande de régulation de la température, entrées et sortie filetées femelle de 1/2" de diamètre. Installation encastrée.
Inclut: Implantation. Mise en place. Connexion et contrôle de son bon fonctionnement.
Critère pour le métré: Nombre d'unités prévues, selon documentation graphique du Projet.
Critère pour le mémoire: On mesurera le nombre d'unités réellement exécutées selon les spécifications du Projet.

| Code | U | Désignation | Quantité | Prix | Montant |
|---|---|---|---|---|---|
| mt37avp010J | U | Vanne mélangeuse pour régulation du débit et de la température, en acier inoxydable finition polie et plastique, finition brillante imitation chrome, modèle Presto Rada Gem 88 B (95107) "PRESTO IBÉRICA", débit moyen de 30 l/min à 3 bar de pression, pression maximale de travail de 6 bar, avec manette de régulation du débit et commande de régulation de la température, entrées et sortie filetées femelle de 1/2" de diamètre, à encastrer. (matériau) | 1 | 310.6 | 310.600 |
| mt37www010 | U | Produits complémentaires pour installations de plomberie. (matériau) | 1 | 1.4 | 1.400 |
| mo008 | h | Compagnon professionnel III/CP2 plombier. (main-d'œuvre) | 0.215 | 30.2 | 6.493 |
| mo107 | h | Ouvrier professionnel II/OP plombier. (main-d'œuvre) | 0.215 | 25.99 | 5.588 |
| % | % | Frais de chantier des unités d'ouvrage | 2 % | 324.081 | 6.482 |
|  |  | Coûts directs |  |  | 330.563 |
