# Vanne mélangeuse thermostatique

- Propriété du fichier: CYPE Ingenieros S.A.
- Format: FIEBDC-3/2016
- Logiciel: Générateur de prix de la construction. CYPE Ingenieros, S.A.
- Date: 25/09/2024
- Devise: EUR
- Coûts indirects: 3 %
- Frais généraux: 13 %
- Bénéfice: 6 %
- TVA: 20 %

## T Équipements techniques

### TP Installations de distribution de l'eau

#### TPA Accessoires

**TPA110** U Vanne mélangeuse thermostatique.
Vanne mélangeuse thermostatique pour régulation de la température, modèle Presto Rada TS 202 (85521) "PRESTO IBÉRICA", débit moyen de 1050 l/min à 3 bar de pression, pression maximale de travail de 8,4 bar, avec manette de régulation de la température, entrées et sortie filetées femelle de 2" de diamètre, avec installation en surface.
Inclut: Implantation. Mise en place. Connexion et contrôle de son bon fonctionnement.
Critère pour le métré: Nombre d'unités prévues, selon documentation graphique du Projet.
Critère pour le mémoire: On mesurera le nombre d'unités réellement exécutées selon les spécifications du Projet.

| Code | U | Désignation | Quantité | Prix | Montant |
|---|---|---|---|---|---|
| mt37avp030lg | U | Vanne mélangeuse thermostatique pour régulation de la température, modèle Presto Rada TS 202 (85521) "PRESTO IBÉRICA", débit moyen de 1050 l/min à 3 bar de pression, pression maximale de travail de 8,4 bar, avec manette de régulation de la température, entrées et sortie filetées femelle de 2" de diamètre, à installer en surface. (matériau) | 1 | 2933.8 | 2933.800 |
| mt37www010 | U | Produits complémentaires pour installations de plomberie. (matériau) | 1 | 1.4 | 1.400 |
| mo008 | h | Compagnon professionnel III/CP2 plombier. (main-d'œuvre) | 0.215 | 30.2 | 6.493 |
| mo107 | h | Ouvrier professionnel II/OP plombier. (main-d'œuvre) | 0.215 | 25.99 | 5.588 |
| % | % | Frais de chantier des unités d'ouvrage | 2 % | 2947.281 | 58.946 |
|  |  | Coûts directs |  |  | 3006.227 |
