# Vanne mélangeuse thermostatique

- Propriété du fichier: CYPE Ingenieros S.A.
- Format: FIEBDC-3/2016
- Logiciel: Générateur de prix de la construction. CYPE Ingenieros, S.A.
- Date: 04/07/2024
- Devise: EUR
- Coûts indirects: 3 %
- Frais généraux: 13 %
- Bénéfice: 6 %
- TVA: 20 %

## T Équipements techniques

### TP Installations de distribution de l'eau

#### TPA Accessoires

**TPA110** U Vanne mélangeuse thermostatique.
Vanne mélangeuse thermostatique pour régulation du débit et de la température, en laiton finition chromée, modèle Presto Rada 215 T3 C (95150) "PRESTO IBÉRICA", débit moyen de 40 l/min à 3 bar de pression, pression maximale de travail de 6 bar, avec commande de régulation du débit et commande de régulation de la température entre 30°C et 50°C, possibilité de changer l'orientation des entrées et de la sortie, entrées avec coude et sortie filetées mâle de 1/2" de diamètre, filtres et clapets de non retour, avec installation en surface.
Inclut: Implantation. Mise en place. Connexion et contrôle de son bon fonctionnement.
Critère pour le métré: Nombre d'unités prévues, selon documentation graphique du Projet.
Critère pour le mémoire: On mesurera le nombre d'unités réellement exécutées selon les spécifications du Projet.

| Code | U | Désignation | Quantité | Prix | Montant |
|---|---|---|---|---|---|
| mt37avp040gc | U | Vanne mélangeuse thermostatique pour régulation du débit et de la température, en laiton finition chromée, modèle Presto Rada 215 T3 C (95150) "PRESTO IBÉRICA", débit moyen de 40 l/min à 3 bar de pression, pression maximale de travail de 6 bar, avec commande de régulation du débit et commande de régulation de la température entre 30°C et 50°C, possibilité de changer l'orientation des entrées et de la sortie, entrées avec coude et sortie filetées mâle de 1/2" de diamètre, filtres et clapets de non retour, à installer en surface. (matériau) | 1 | 893.5 | 893.500 |
| mt37www010 | U | Produits complémentaires pour installations de plomberie. (matériau) | 1 | 1.4 | 1.400 |
| mo008 | h | Compagnon professionnel III/CP2 plombier. (main-d'œuvre) | 0.215 | 30.2 | 6.493 |
| mo107 | h | Ouvrier professionnel II/OP plombier. (main-d'œuvre) | 0.215 | 25.99 | 5.588 |
| % | % | Frais de chantier des unités d'ouvrage | 2 % | 906.981 | 18.140 |
|  |  | Coûts directs |  |  | 925.121 |
